# FFW_Eggerdorf - Dachsanierung
Angebotsaufforderung (GAEB DA XML 3.3, DA83)
Projekt: 126.0...
Währung: EUR
Erstellt mit: GXML Toolbox V3.3 R20220330, ORCA AVA 26.0.8 26.00.08, 20.03.2026

## Vorbemerkungen zum Leistungsverzeichnis und zusätzliche technische Vorbemerkungen
Vorbemerkungen zum Leistungsverzeichnis

- Alle Einzelpreise (EP) sind Netto in EUR mit maximal drei
  Nachkommastellen einzutragen.
- Sicherheit/ Gewährleistung: 5,00 % vom Rechnungsbetrag
- Die Angebotsabgabe im Format GAEB ist erwünscht.

Leistungsumfang
Bei der Dachsanierung von außen ist besonderes Augenmerk auf die Arbeitssicherheit, die Schutzmaßnahmen, sowie den Witterungsschutz während der Bauphase und auf die luftdichten Anschlüsse zu legen.

Das Dach ist von außen zu öffnen. Die vorhandenen Dachsteine, Dach- und Konterlattungen sind abschnittsweise, für den späteren Wiedereinbau, abzunehmen und zwischenzulagern. Die bestehende alte Dampfbremse ist vollständig bis zum Sparren zu entfernen und zu fachgerecht entsorgen.

Der Bieter hat sich vor Angebotsabgabe über den Umfang der auszuführenden Arbeiten umfassend zu informieren und die örtlichen Gegebenheiten zu berücksichtigen. Schäden und Behinderungen die erst während der Bauausführung erkennbar werden, sind schriftlich dem Auftraggeber (AG) mitzuteilen. Die weitere Vorgehensweise wird vom AG festgelegt.

Aufmaß und Abrechnung
Es gelten die Aufmaß- und Abrechnungsvorschriften in der aktuellen Fassung, VOB Vergabe- und Vertragsordnung für Bauleistungen - Teil C, insbesondere die Allgemeinen Technischen Vertragsbedingungen für Bauleistungen (ATV) DIN 18299 bis 18459.

ZTV - Zusätzliche technische Vorbemerkungen

Grundlagen des Leistungsverzeichnisses sind:

- Herstellervorschriften
- Landesbauordnung des jeweiligen Bundeslandes
- alle relevanten DIN- und EN-Normen bzw. Verbandsrichtlinien
- alle relevanten Sonderbauvorschriften
- VOB, Teil B und C
- Gebäude Energie Gesetz
- Brandschutzprüfung nach DIN CEN/TS 1187,
  Klassifizierung nach DIN EN 13501 - 5  (BROOF (t1))
- ETAG 005 für Flüssigkunststoffe

Unterschreitungen der Leistungs- und Funktionsanforderungen der genannten Produkte sind  nicht zulässig. Maßgeblich für die Gleichwertigkeit sind die technischen Spezifikationen und Herstellervorgaben.

Die Nachweise sind mit dem Angebot einzureichen.

Zur einwandfreien, fachgerechten Ausführung sind die Ausführungshinweise und Technischen Merkblätter des Herstellers zu beachten.

Darüber hinaus gelten folgende zusätzliche Vertragsbedingungen (ZSV):
Allgemeine Technische Vertragsbedingungen für Bauleistungen (VOB Teil C), insbesondere
DIN 18451 - Gerüstbauarbeiten
DIN 4420 - Arbeits- und Schutzgerüste

DIN 4102 - Brandverhalten
DIN 4108 - Wärmeschutz

DIN 18195 - Abdichtung von Bauwerken
DIN 18299 - (ATV) Bauarbeiten jeder Art
DIN 18336 - (ATV) Abdichtungsarbeiten
DIN 18338 - (ATV) Dachdeckungsarbeiten
DIN 18339 - (ATV) Klempnerarbeiten
DIN 68800 - Holzschutz
DIN EN 490 - Dach- und Formsteine aus Beton

DIN EN 12811 - Temporäre Konstruktionen für Bauwerke - Teil 1 Arbeitsgerüste
DIN EN 12810 - Fassadengerüst aus vorgefertigten Bauteilen
DIN EN 1004 - Fahrbare Arbeitsgerüste aus vorgefertigten Bauteilen
DIN EN 1263 - Schutznetze

Zusätzlich sind folgende Hersteller-Nachweise zu erfüllen:

- Güteüberwachung für Abdichtungs- und Dämmmaterialien
- Qualitätsmanagement des Herstellers nach DIN EN ISO 9001
- Umweltmanagement des Herstellers nach EN ISO 14001
- Energiemanagement des Herstellers nach DIN EN ISO  50001
- Ökobilanz (EPD) für Abdichtungs- und Dämmmaterialien

## 00 Dachsanierung von außen

### Titel 01 FFW Eggersdorf

#### Untertitel 01.01 Baustelleneinrichtung

**01.01.01 Baustelleneinrichtung**
*** Pauschalposition
Einrichten und Räumen der Baustelle mit An- und Abfuhr, sowie Vorhalten der zur Durchführung der nachstehend beschriebenen Arbeiten erforderlichen Maschinen, Geräte, Werkzeuge und Bauwagen inkl. Miet-WC für die Dauer der Arbeiten. Hinweis: Der Bieter hat sich vor Abgabe seines Angebotes über die Gegebenheiten vor Ort zu informieren. Transportwege sind entsprechend einzukalkulieren. Nachforderungen aus Unkenntnis der Sachlage werden nicht anerkannt. Es ist zu beachten, dass während der Arbeiten der Feuerwehreinsatzbetrieb gewährleistet werden muss. Mehraufwand für mehrere An- und Abfahrten ist einzukalkulieren und wird nicht extra vergütet. Das Aufstellen, Vorhalten und Abbauen notwendiger Gerüste jeglicher Art sind in die Einzelpreise mit einzukalkulieren.
 Baustelleneinrichtung für die gesamte Bauzeit herstellen, vorhalten und betreiben. Beräumung samtlicher Bestandteile der Baustelleneinrichtung.

ca. 30 m Bauzaun um den Lagerbereiche
ca. 50 m² Schutzlage inkl. Sperrholzplatten für den Lagerbereiche
Menge: 1,000 psch

**01.01.02 Sicherungsmaßnahmen**
*** Pauschalposition
Sicherungsmaßnahmen entsprechend den Vorschriften der Berufsgenossenschaft aufbauen, Vorhalten und nach Beendigung der Arbeiten wieder abbauen.
Menge: 1,000 psch

**01.01.03 Baumschutzmaßnahmen**
*** Pauschalposition
Baumschutzmaßnahmen entsprechend den Richtlinien (R SBB) und DIN 18920 Aufbauen, Vorhalten und nach Beendigung der Arbeiten wieder zurückbauen.
Menge: 1,000 psch

#### Untertitel 01.02 Gerüstbauarbeiten

*Hinweis: Vorbemerkung*
Auf- und Abbau von Arbeitsgerüsten entsprechend DIN 4420 und DIN 18451 sowie den Vorschriften der Berufsgenossenschaft und den Bestimmungen der Bauaufsichtsbehörde einschließlich An- und Abtransport. Es bleibt dem Bieter überlassen, ob er ganzflächig oder abschnittsweise einrüstet.

Das Arbeitsgerüst ist für eine zwischenzeitliche Lagerung der abschnittweise wiederzuver- wendenen Dachsteine auszulegen.

Die Toreinfahrten müssen so überbaut werden, dass eine dauerhafte Nutzung dieser Tore für Einsätze der Feuerwehr gewährleistet bleiben.

Entsprechend der Stärke der späteren Sanierungs- maßnahme ist auf ausreichenden Wandabstand zu achten.

Gebäudehöhe ca. 6 m

Der Preis beinhaltet eine Vorhaltezeit von 4 Wochen.

**01.02.01 Gerüstbauarbeiten - Grundzeit**
Standgerüst als Arbeitsgerüst und Dachaufstieg zum Erreichen der Arbeitsplätze nach den Erfordernissen der Bau-BG und der gültigen UVV liefern, aufbauen und vorhalten. Nach Beendigung der Dacharbeiten wieder demontieren und abfahren.

Gebäudehöhe: bis 6 m
Länge: ca. 35 m
Standzeit: 4 Wochen
Laufbreite: 1m
Menge: 210,000 m²

**01.02.02 Gerüstbauarbeiten - Gebrauchsüberlassung**
*** Bedarfsposition ohne GB
Standgerüst als Arbeitsgerüst und Dachaufstieg zum Erreichen der Arbeitsplätze wie vor, jedoch über die 4-wöchige Grundeinsatzzeit hinaus.

Gebäudehöhe: bis 6 m
Länge: ca. 35 m
Standzeit: 1 Woche
Laufbreite: 1m
Menge: 210,000 m²/W

**01.02.03 Gerüstkonsolen über Toranlagen**
Gerüstkonsolen als Zulage zum Arbeitsgerüst verteilt über die 3 Toranlagen zur weiteren Nutzung der Feuerwehreinsatzfahrzeuge liefern und montieren nach den Erfordernissen der Bau-BG und der gültigen UVV, aufbauen und vorhalten. Nach Beendigung der Dacharbeiten wieder demontieren und abfahren.

Gebäudehöhe: bis 6 m
Länge: ca. 14 m
Standzeit: 4 Wochen
Menge: 14,000 m

**01.02.04 Gerüstkonsolen über Toranlagen - Gebrauchsüberlassung**
*** Bedarfsposition ohne GB
Gerüstkonsolen als Zulage zum Arbeitsgerüst wie vor, jedoch über die 4-wöchige Grundeinsatzzeit hinaus.

Gebäudehöhe: bis 6 m
Länge: ca. 14 m
Standzeit: 1 Woche
Menge: 14,000 m/Wo

#### Untertitel 01.03 Demontagearbeiten

**01.03.01 Demontage Dacheindeckung**
Fachgerechte Demontage (Abdecken) der vohandenen Dacheindeckung bestehend aus Betondachsteinen, Taunuspfanne oder Frankfurter Pfanne, inkl. Gratsteinen, Farbe rot, und zum Wiedereinbau abschnittsweise Lagern. Defekte oder unbrauchbare Dachsteine fachgerecht entsorgen.

Entsorgungsnachweise sind dem Auftraggeber vorzulegen.
Menge: 140,000 m²

**01.03.02 Demontage Dach- und Konterlattung**
Fachgerechte Demontage der vohandenen Dachlattung 4/6 und Konterlattung 3/5 zum Wiedereinbau abschnittsweite Lagern. Defekte oder unbrauchbare Dach- bzw. Konterlatten fachgerecht entsorgen.

Entsorgungsnachweise sind dem Auftraggeber vorzulegen.
Menge: 140,000 m²

**01.03.03 Abbruch Unterspannbahn**
Fachgerechte Demontage der alten vohandenen Unterspannbahn bis auf die Sparrenlage, anschließend Dachraum säubern, inkl. fachgerechter Entsorgung.

Entsorgungsnachweise sind dem Auftraggeber vorzulegen.
Menge: 140,000 m²

**01.03.04 Dachraum säubern**
Dachraum der Abseiten säubern, inkl. fachgerechter Entsorgung.

Entsorgungsnachweise sind dem Auftraggeber vorzulegen.
Menge: 70,000 m²

#### Untertitel 01.04 Montagearbeiten

**01.04.01 Montage Unterspannbahn**
Fachgerechte Montage abschnittsweise einer neuen Unterspannbahn auf die Sparrenlage.

Fabrikat:
Menge: 140,000 m²

**01.04.02 Montage Dach- und Konterlattung (Wiedereinbau)**
Fachgerechte abschnittsweise Montage der vohandenen bzw. neu beschafften Dachlattung 4/6 und Konterlattung 3/5.
Menge: 140,000 m²

**01.04.03 Montage Dacheindeckung (Wiedereinbau)**
Fachgerechte Wiedermontage der beiseite gelegten vohandenen bzw. nachträglich zu ergänzenden Dacheindeckung aus Beton- dachsteinen, inkl. Gratsteinen, Farbe rot.
Menge: 140,000 m²

#### Untertitel 01.05 Instandsetzung Dachkasten und -rinnen

**01.05.01 Dachkasten reinigen**
Lose Verunreinigungen auf dem Untergrund abkehren, schadhafte Stellen erneuern, anfallendes Material vom Dach schaffen und fachgerecht entsorgen.

Traufhöhe: ca. 6,00 m
Menge: 47,000 m

**01.05.02 Dachrinnen reinigen**
Lose Verunreinigungen auf dem Untergrund abkehren, anfallendes Material vom Dach schaffen und fachgerecht entsorgen.

Traufhöhe: ca. 6,00 m
Menge: 47,000 m

#### Untertitel 01.06 Dachboden-Dämmarbeiten von innen

*Hinweis: Vorbemerkung*
Vorbemerkung

- Nachrüsten der Dachbodendämmung -

Es soll eine neue Faserdämmung auf der bereits vorhandenen Dämmung der Geschossdecke aufgebracht werden. Augenscheinlich ist die bestehende Dämmschicht trocken und schimmelfrei, so dass eine Demontage nicht erfolgt. Der bestehende Aufbau (von unten nach oben) ist wie folgt:

14 cm Stahlbetondecke
1 Lage PE-Folie als Dampfbremse
16 cm Faserdämmstoff [λ - Wert 0,4]

Der Bereich im Dachraum wird als Installations- bzw. zu Wartungszwecken genutzt.

DIN 18165 Faserdämmstoffe für das Bauwesen

Mindestwärmeschutz nach DIN 4108-2: 2013-02

Wärmedurchgangskoeffizient max. 0,24 W(m²*K) nach GEG § 47 Nachrüstung eines bestehenden Gebäudes

**01.06.01 Dämmung der Geschossdecke über 1. OG**
Dämmung der Geschossdecke über 1. OG
auf oberste Geschossdecke Dachbodendämmung auf vorhanden Dämmung verlegen.

Aufdeckendämmung; Ausführung als Dachfuß- bodendämmung, unbegehbar, in Teilbereichen mit beschreitbaren Gehwegen aus Span- oder OSB- Platten aufgelegt.

Nicht brennbar, Euroklasse A1
Schmelzpunkt > 1000 °C
Wärme- und schalldämmend
Schallabsorbierend
Wasserabweisend
diffosionsoffen, Wasserdampf- Diffusionswiderstand µ = 1
Bemessungswert der Wärmeleitfähigkeit,
λ = 0,035 W/(m*K)
recyclebar

Stärke 16 cm
Format 250 x 100 cm

d = R * λ - 4,55*0,035

Rockwool Varirock 035, o. glw.

Wegbreite: ca. 0,60 m
Menge: 155,000 m²

**01.06.02 Vlies auf Dämmstoff aufbringen**
Vlies zum Schutz der Dämmung vor dauerhafter Verschmutzung und Beschädigung.
Menge: 155,000 m²

**01.06.03 Herstellung von Wartungswegen**
In Teilbereichen beschreitbare Gehwege aus OSB- Platten o. glw. herstellen.

Holzbalken 10/16 im Abstand von ca. 0,50 m als Unterkonstruktion auf die Stahlbetondecke verlegen und mit OSB-Plattenabschnitten, Breite ca. 12,5 cm, Dicke d = 2,5 cm, stabilisieren und vorm umkippen sichern.

Unterkonstruktion mit OSB-Platten o. glw. als Laufgang verschrauben.

Laufbreite: ca. 0,50 m
Lauflänge insgesamt: ca. 20,00 m
Menge: 10,000 m²

**01.06.04 Austausch der Dachbodentreppe**
Die vorhanden Dachbodentreppe im 1. Ober- geschoss ausbauen und durch eine neue gedämmte Dachbodentreppe ersetzen.

Abmessung: ca. 60 x 120 cm
Raumhöhe im Lichten: ca. 2,75 m
Stahlbetondeckendicke: ca. 0,25 m

Fabrikat:
  (bitte hier Hersteller angeben)
Menge: 1,000 St
